# Voigtshofer Allee 27
Angebotsaufforderung (GAEB DA 2000 1.2, DA83)
Projekt: Voigtsho
Währung: EUR
Erstellt mit: G&W CALIFORNIA PRO, CALIFORNIA PRO, 17.06.2026

## Zusätzlicher Text
Leistungsverzeichnis
Anliegend übersenden wir Ihnen ein Leistungsverzeichnis mit der Bitte um ein Angebot

Bauvorhaben
Herman van Veen Förderschule
Voigtshofer Allee 27
41189 Mönchengladbach

Errichtung einer Photovoltaikanlage mit Batteriespeicher

Gewerk
 KG440 Elektrische Anlagen

Auftraggeber

Stadt Mönchengladbach, Der Oberbürgermeister
GMMG Gebäudemanagement
41050 Mönchengladbach

Datum
17.6.2026

## Zusätzlicher Text
Schlüsselfertige Auslegung, Lieferung und Montage einer TAB und VDE konformen Photovoltaik-Dachanlage mit Energiespeichersystem

Die zu installierende PV-Anlage soll über eine mit den notwendigen Absicherungen und Zähleinrichtungen ausgestattete Elektroverteilung in das 400V Niederspannungsnetz des lokalen Netzbetreibers einspeisen. Der erzeugte Solarstrom soll zum größtmöglichen Teil selbst verbraucht werden und überschüssiger Solarstrom nach dem Prinzip der Überschusseinspeisung ins Niederspannungsnetz des lokalen Netzbetreibers eingespeist werden. Dabei sind die technischen Anschlussbedingungen vom Netzbetreiber zu erfüllen.
Hierfür ist vor Installation ein Messkonzept für die Photovoltaikanlage vorzulegen.

Messkonzept
Bei der Umsetzung der Photovoltaikanlage ist, in Abstimmung mit der NEW Netz und dem AG, vorzugsweise das Messkonzept MK 8 (Erzeugungsanlage mit Haushalt und steuerbarer Verbrauchseinrichtung, in Anlehnung an VBEW MK C3) vorgesehen. Dieses Messkonzept ermöglicht die Überschusseinspeisung bei gleichzeitiger getrennter Erfassung des allgemeinen Liegenschaftsverbrauchs und der steuerbaren Verbrauchseinrichtung (z. B. Wärmepumpe/Ladeeinrichtung nach § 14a EnWG).
Für die Abrechnung sind zwei separate Stromlieferverträge vorzusehen:
·  Z1: Zählpunkt für die steuerbare Verbrauchseinrichtung
·  Z2: Zählpunkt für den allgemeinen Liegenschaftsauszug
Als Steuerungseinrichtung für die Photovoltaikanlage ist zwingend ein Energiemanager vorzusehen, der vergleichbar und vollständig kompatibel mit dem System „Plexlog PL500+“ ist. Die Schnittstellen-Kompatibilität mit dem angebotenen Wechselrichter und dem Batteriespeicher muss lückenlos gegeben sein (siehe hierzu auch LV-Position 01.01.0140). Durch den Einsatz dieses intelligenten Energiemanagers entfällt die ansonsten, gemäß EEG bei Anlagen bis 100 kWp ohne Steuerungseinrichtung, pauschal erforderliche, statische Begrenzung der Wirkleistungseinspeisung auf 60 % der installierten Leistung.

Aufgrund der für dieses Projekt vorliegenden Förderungsbedingungen darf nicht mehr als 20% der jährlich erzeugten Energie in das öffentliche Netz eingespeist werden. Dies ist durch entsprechende Einstellungs- oder Regelungsmaßnahmen (über den vorgenannten Energiemanager) sicherzustellen.

Die folgende technische Anlagen- und Konstruktionsauslegung muss gegeben sein und mit eingereicht werden:

1. Leistung und Ausbeute der am Markt verfügbaren und reproduzierbar getesteten PV-Module abhängig von den aufgrund der zu erwartenden Licht- und Sonnenverhältnisse (direkte Sonneneinstrahlung, diffuse Lichtverhältnisse, etc.) nutzbaren Einstrahlungsenergie. Von anerkannten Prüfstellen ausgestellte Zertifikate für PV-Module, PV Verkabelungskomponenten, Wechselrichter sind vorzulegen, um die Erfüllung langfristigen Qualitätsanforderungen nachzuweisen.

2. Konzept für die mechanische Befestigungs- und ggf. Aufständerungskonstruktion zur Optimierung der technischen Ertragsverhältnisse in Abhängigkeit von den gem. Pos. 1 ausgewählten PV-Modul-Technologie-Varianten und der optimierten Nutzung der zur Verfügung stehenden Fläche unter Berücksichtigung der geografischen Ausrichtung und von eventuellen Verschattungseffekten (Intensität und Dauer der Beeinträchtigung in Abhängigkeit von jahreszeitlich bedingtem Sonnenstand und relativer Sonnenbewegung)

3. Optimierung der Anpassung der PV-Module und Modulverschaltungen an die eingeplanten Wechselrichter und deren effektivem Wirkungsgrad.

4. Funktionelle Vollständigkeit der Gesamtanlage einschließlich Elektroinstallation für die Einspeisung in das Versorgungsnetz mit abgestimmtem Einbau der Zähler- und Monitoring-Komponenten unter Berücksichtigung der räumlichen und Installationsverhältnisse innerhalb und außerhalb des Gebäudes. Daneben ist die Installation von Blitz- und Überspannungsschutz mit Einbindung in die bestehenden Gebäudeschutzinstallationen einzubeziehen. Die Installationszonen auf dem Dach sind jeweils auf den Satellitenaufnahmen der Liegenschaften markiert.

5. Fernwartung und Fernüberwachung über Anlagenmonitoring (Möglichkeiten der Überwachung und Betriebsführung der Anlage nach Steuerungs-, Diagnose-, internen und externen Auswerte-, Fernbedienungs-, Fernwartungs-, Fernauswertemöglichkeiten, Datenschnittstellen). Sämtliche Funktionalitäten des Anlagenmonitorings, der Fernüberwachung und des Fernzugriffs sind über den integrierten, vorgenannten Energiemanager (Plexlog PL500+ oder kompatibel) bereitzustellen und vollumfänglich abzubilden.

6. Konzeption, Errichtung und Inbetriebnahme der PV-Anlage entspricht den einschlägigen und aktuellen VDE-, DIN- und TAB-Anforderungen und den Einspeisekriterien des Netzbetreibers.

7. Angabe der statischen Kriterien entsprechend der Modultechnologie für die Beurteilung der statischen Auswirkungen auf die Gebäudekonstruktion hinsichtlich der statischen und dynamischen Lastreserven.

8. Es ist sicherzustellen, dass die Funktionsfähigkeit der Dächer durch die Errichtung der PV Anlagen gewährleistet bleibt und nicht beeinträchtigt wird.

9. Es ist sicherzustellen, dass die bisherige Nutzung des Gebäudes durch die Errichtung der PV Anlagen gewährleistet bleibt und nicht beeinträchtigt wird.

10. Verwendung spezieller für den Außenbereich konzipierter Solarkabel (Beständigkeit gegen UV-Strahlung, Temperatur und Witterungseinflüsse) (gleichstromseitig und wechselstromseitig).

11. Ausreichende Dimensionierung der verwendeten Solarkabel, um die prozentuale Verlustleistung von < 1% sicherzustellen (gleichstromseitig und wechselstromseitig).

12. Verwendung geeigneter, anwendungsgeprüfter Stecker und Buchsen für Kabelverbindungen.

13. Kabel sind in UV-, witterungs- und temperaturbeständigen Schutzrohren, Schutzschläuchen oder Schutzkanälen zu führen, so dass mechanische Beschädigungen auch mit Langzeiteinwirkung verhindert werden.

14. Die Wechselrichter sind so zu dimensionieren, dass sie in ihrem besten Arbeitsbereich über möglichst lange Zeit am Tag betrieben werden. Hierfür ist ein optimiertes Auslegungsverhältnis der maximalen Wechselrichter-Ausgangsleistung (PAC max) zur Generatorleistung (PDC nenn) sicherzustellen.

15. Schmutzabweisung der PV-Module zur Optimierung der Betriebs-/Ertragsverhältnisse

16. Adäquate Revisionsgänge für Instandhaltungs- und Wartungsarbeiten müssen berücksichtigt werden

17. Hinterlüftung der PV-Anlage für optimierte technische Funktionsbedingungen ggf. durch Freiluftzirkulation.

Das Anlagenkonzept ist gemäß den o.a. Haupt- und Nebenkriterien darzustellen und in ein vollständiges und kostenfreies Angebot mit Einzelpositionen und Einzelpreisen mit Angabe der Liefer- und Montage-/Inbetriebnahmedauer umzusetzen.
Gegenstand des Angebotes ist die vollständige Konzipierung, Errichtung, Inbetriebnahme und Dokumentation der PV-Anlage. Die Überprüfung der Statik der Gebäude ist nicht Gegenstand des Angebotes. Der Auftragnehmer verpflichtet sich jedoch, alle für die Statikprüfung erforderlichen Sachdaten der PV-Anlage unmittelbar zur Verfügung zu stellen.

Entsprechend der vorgenannten Bedingungen und Kriterien ist eine PV-Dachanlage mit optimalen Modul- und Wechselrichtertechnologien zu liefern, zu montieren und in Betrieb zu nehmen. Die gesamte Anlage ist als netzgekoppelte Anlage zu installieren.

Leistungsumfang
Bei den in den nachfolgenden Positionen beschriebenen Leistungen sind alle hierfür erforderlichen Nebenleistungen enthalten, einschließlich der Lieferung zur Baustelle und der betriebsfertigen Montage. Sind Anlagen, Anlagenteile oder Elemente für die Anlageninstallation nicht besonders erwähnt, aber zum fachgerechten Erstellen und Betreiben der Anlage notwendig, so sind diese mit einzukalkulieren.

Materialcontainer und die Baustellenversorgung (bei Bedarf auch über Baustromaggregat) sind Sache des Auftragnehmers (AN). Der Stellplatz für die Container sind mit dem Bauherrn abzustimmen. Das Material ist zur Baustelle zu liefern. Lagerflächen stehen nur eingeschränkt zur Verfügung, so dass eine umgehende Materialverarbeitung sichergestellt werden muss.

1. Bereitstellung aller erforderlichen Hebebühnen, Gerüste, Hubsteiger, Materiallifte, Kräne etc. für die gesamte Zeit der Projektabwicklung durch den Auftragnehmer (AN).

2. Die Einholung aller notwendigen Genehmigungen von Behörden, VNB, Telekomunikationsanbieter und dergleichen, einschließlich aller Kosten und Prüfgebühren. Das Vorbereiten sämtlicher Anträge und Betriebserlaubnisbescheinigungen bei Behörden, oder dergleichen in der Art, dass diese vom Auftragnehmer, bzw. Bauherrn nur noch unterschrieben werden müssen. Wird die Betriebsgenehmigung verweigert, so trägt der Auftragnehmer die Kosten, die dem Auftraggeber, oder dessen Beauftragten durch den Mehraufwand entstehen. Dies gilt auch für mehrfache Kontrollen oder Mängelbeseitigungen.

3. Lieferung und betriebsfertige Montage der ausgeschriebenen Komponenten, sodass die technischen Betriebsbereitschaft und die Inbetriebnahme der Anlage gegeben ist.
Eine detaillierte Ertragssimulation mit einem anerkannten Simulationsprogramm (z. B. PVsyst, PV*SOL) ist dem Angebot beizulegen. Die Simulation hat die konkreten Standortbedingungen zu berücksichtigen.

4. Inbetriebnahme, Übergabe und das Einstellen der Anlage inkl. der Einweisung des Bedienungspersonals und Übergabe der gesamten Unterlagen an den Betreiber (AG). Die Übergabe und Einweisung ist schriftlich zu dokumentieren.

5. Erstellung und Übergabe aller Revisionsunterlagen (z.B. Konstruktions- und Ausführungszeichnungen, Schaltpläne, Leitungspläne, Stromlaufpläne, Montagepläne etc.). Zusenden der Dokumentationen an den Betreiber (AG). Sofern Bauunterlagen verwendet werden können, werden diese dem Unternehmer in digitaler Form für seine Eintragungen zur Verfügung gestellt. Andernfalls sind die Revisionspläne nach Bauplänen selber anzufertigen. Für die Bedienung und Wartung werden Revisionsunterlagen erstellt. Alle Bezeichnungen in diesen Unterlagen stimmen mit der Anlagenkennzeichnung überein. Die Unterlagen werden geordnet und gebunden, in 1-facher Ausfertigung sowie 1-fach auf elektronischem Datenträger (USB) spätestens eine Woche vor der Abnahme übergeben. Pläne sind zusätzlich im DWG-/DXF-Format bereitzustellen. Die Art und der Umfang der Dokumentation entspricht der VDI-Richtlinie 6026.

Zu den Unterlagen gehören:
·  Elektrotechnische Pläne und Unterlagen
·  Datenblätter aller verbauten Komponenten
·  Technische Berechnungen
·  Amtliche Zulassungen u.ä.
·  Bedienungsanleitungen

Bedienungs- & Wartungsanweisungen für:
·  Bedienung im Normalfall
·  Bedienung im Störungsfall
·  Besondere Schaltungen und Sicherheitseinrichtungen

6. Abnahme und Einweisung
Spätestens eine Woche vor der Abnahme der installierten Anlage sind die entsprechenden Unterlagen beizustellen. Eine anlagenkundige Fachkraft ist ebenfalls abzustellen. Sollten aufgrund festgestellter Mängel wiederholte Abnahmen erforderlich werden, gehen die Kosten hierfür zu Lasten des Auftragnehmers. Der Auftragnehmer hat nach Fertigstellung den Auftraggeber in alle Funktionen der Anlagen einzuweisen. Über die Einweisung ist dem Auftraggeber ein Protokoll zu übergeben.

7. Für die Ausführung der Arbeiten gelten die anerkannten Regeln der Technik, sowie die entsprechenden Normen und sonstigen Richtlinien und Vorschriften in jeweils neuester Fassung:
·  Verdingungsordnung für Bauleistungen (VOB Teil B und C)
·  Einschlägigen DIN- und EN-Vorschriften
·  VDE-Bestimmungen, den Technischen Anschlussbedingungen und VDI 6026
·  TAB des zuständigen Versorgungsnetzbetreibers, der Richtlinie Eigenerzeugungsanlagen am Niederspannungsnetz
·  Auflagen des Bauherrn für das Betriebsgelände
·  Landesbauordnung des betreffenden Bundeslandes in dem das Objekt liegt
·  Vorschriften des Gewerbeaufsichtsamtes
·  Vorschriften des Bauordnungsamtes
·  Vorschriften des Amtes für Arbeitsschutz
·  Vorschriften des Gesundheitsamtes
·  Richtlinien und Merkblättern der Bau- Berufsgenossenschaft und der BG Feinmechanik und Elektrotechnik bzw. BG ETEM

Wartung und Betriebsführung
Der Auftragnehmer hat dem Auftraggeber mit Angebotsabgabe ein Angebot für einen Wartungsvertrag für die gesamte gelieferte und installierte Anlage vorzulegen. Das Wartungsangebot fließt bei der Auswertung des Gesamtangebotes mit in die Wertungssumme ein.
Der Wartungsvertrag hat mindestens folgende Leistungen zu umfassen:
·  Jährliche Inspektion und Funktionsprüfung der PV-Anlage
·  Überprüfung der Montage, Verkabelung und Einspeisepunkte
·  Prüfung und Dokumentation der Wechselrichterparameter
Der Wartungsvertrag wird nicht Bestandteil des Hauptauftrags. Der Auftraggeber behält sich vor, den Wartungsvertrag separat zu beauftragen.

Technische Vorbemerkungen
Die Dachhaut und Gebäudeteile sind zu schützen, um Beschädigungen zu vermeiden.
Etwaige Schäden an der Dachhaut und am Gebäude werden dem AN belastet. Dies betrifft auch Schäden, die zum Zeitpunkt der Abnahme nicht erkennbar sind (bspw. Undichtigkeit Dach). Hierzu zählen auch Folgeschäden, z.B. Schäden durch eindringendes Wasser, im Inneren des Gebäudes. Schäden, die bereits vor der Installation der Anlage existiert haben, müssen vor Installationsbeginn dokumentiert und dem AG kommuniziert werden.

Die Lastreserven für die Installation einer PV-Anlage betragen bis zu maximal 0,25 kN/m² bzw. 25,49 kg/m². Es ist ein Nachweis über die Systemstatik erforderlich und dem Angebot beizulegen.

Die Solaranlagen sind gegen Abheben zu sichern. Eine Abhebesicherung und ggf. Sicherung gegen Umkippen muss erfolgen.

Bei der Ausführung sind Blitz- und Brandschutztechnische Vorgaben nach gültigen Vorschriften einzuplanen und umzusetzen.
Alle elektrischen Bauteile und Anlagen sind in den Potentialausgleich einzubeziehen, auch wenn dieses in den einzelnen Positionen nicht gesondert erwähnt wird.

Das Öffnen und Schließen vorhandener Kanäle, Verteilungen und sonstiger Installationen ist in die Einheitspreise einzukalkulieren und wird nicht gesondert vergütet, sofern diese Leistungen nicht besonders erwähnt bzw. hierfür sep. Positionen vorhanden sind. Das ordnungsgemäße Einführen, Anschließen und Verklemmen sowie sämtliches Klein-, Isolier-, Dichtungs- und Befestigungsmaterial, etc. ist mit den Einheitspreisen abgegolten.

Der AN hat den Nachweis zu erbringen, dass die Hersteller aller wesentlichen Komponenten (PV-Module, Wechselrichter, Batteriespeicher, Monitoring-System) die Reparatur der Geräte sowie die Ersatzteilversorgung für einen Zeitraum von mindestens 10 Jahren ab Abnahme garantieren.

Des Weiteren ist darauf zu achten, dass Geräte bzw. Anlagenteile, die dem EMV-Gesetz unterliegen, eine CE-Kennzeichnung aufweisen müssen oder entsprechend konform sind. Die Nachweise zur Normerfüllung müssen auf Anfrage vorgelegt werden.

Umwelt- und Nachhaltigkeitsanforderungen
Die Einhaltung europäischer Umwelt- und Chemikalienstandards wird vorausgesetzt, insbesondere:
·  REACH-Verordnung (EG) Nr. 1907/2006
·  RoHS-Richtlinie 2011/65/EU
Nachhaltige Lieferketten sind durch geeignete Nachweise zu belegen (z. B. Umweltproduktdeklarationen (EPD), Nachhaltigkeitsberichte, Lieferantenerklärungen oder vergleichbare Dokumente). Informationen über das Recycling und die fachgerechte Entsorgung aller wesentlichen Komponenten am Ende ihrer Lebensdauer sind mit der Dokumentation zu übergeben.

ZEREZ-Registrierung
Sämtliche für den Netzanschluss relevanten Komponenten (insbesondere Wechselrichter und Batteriespeicher) müssen über eine gültige Registrierung im Zentralen Register für Einheiten- und Komponentenzertifikate (ZEREZ) gemäß NELEV verfügen. Die zugehörigen ZEREZ-IDs sind dem Angebot beizulegen und bei der Anmeldung im Marktstammdatenregister (MaStR) anzugeben. Ohne gültige ZEREZ-ID ist ein Netzanschluss nicht zulässig.

Intelligentes Messsystem (Smart Meter / iMSys)
Der Auftragnehmer hat den Netzbetreiber bei der Netzverträglichkeitsprüfung darüber zu informieren, dass ein Smart Meter installiert werden soll.
Gemäß den Regelungen des Solarspitzengesetzes (in Kraft seit 25.02.2025) wird die Einspeiseleistung von PV-Anlagen ohne Smart Meter und Steuerungseinrichtung auf 60 % der installierten Leistung begrenzt. Wie zuvor im Messkonzept beschrieben, ist zur Vermeidung dieser statischen Begrenzung als Steuerungseinrichtung zwingend der genannte Energiemanager (Plexlog PL500+ oder vergleichbar) einzusetzen. Um die volle Einspeiseleistung nutzen zu können, ist die Installation eines intelligenten Messsystems (iMSys) mit Smart-Meter-Gateway beim zuständigen Messstellenbetreiber zu veranlassen. Der AN hat die hierfür erforderliche Koordination mit dem Messstellenbetreiber zu übernehmen und die technischen Voraussetzungen im Zählerfeld herzustellen. Die Kosten für das Smart-Meter-Gateway selbst trägt der Messstellenbetreiber; die vorbereitenden Installationsarbeiten am Zählerfeld sind vom AN in die Einheitspreise einzukalkulieren.

Zulassungen / Prüfzeugnisse Brandschutz / Schallschutz
Alle im Rahmen der Installation erstellten und mit Medien belegten Durchbrüche werden nach Beendigung der Arbeiten durch den AN entsprechend den Anforderungen brandschutztechnisch verschlossen. Die Durchbrüche sind durch den AN gemäß den gültigen Vorgaben zu belegen.
Wand- oder Bodenöffnungen, welche nicht brandschutztechnisch zu schließen sind, sind durch den AN mindestens mit Mineralwolle zur Vermeidung einer Schallübertragung auszustopfen.

Für alle Bauteile mit Brandschutzanforderungen sind allgemein gültige Zulassungen und Prüfzeugnisse vorzulegen.

Für die durch den AN ausgeführten Arbeiten ist eine Übereinstimmungserklärung vorzulegen.

Weitere Vorbemerkungen
·  Eine deutschsprachige Ansprechperson muss die gesamte Bauphase über bis zur finalen Abnahme der Anlage erreichbar und in regelmäßigen Abständen vor Ort sein. Über diese Person muss die Kommunikation mit dem Auftraggeber laufen.
·  Eigene Firmen- oder Werbemittel auf oder in der Nähe der Baustelle sind nicht zulässig und werden auf Kosten des AN entfernt und entsorgt.
·  Bauleistungsversicherung: Der Auftraggeber wird keine Bauleistungsversicherung abschließen. Diebstahlschutz und dergleichen obliegt dem Auftragnehmer. Versicherungen sind vom Auftragnehmer in Eigenverantwortung abzuschließen. Hierfür ist ein Nachweis sowie eine Eigenerklärung vor Beginn der Bauarbeiten vom AN zu erbringen.

Abschluss des Projektes und Übergabe der Anlagen

Das Projekt muss spätestens bis zum 31.10.2026 abgeschlossen sein.

Für die Übergabe der Anlagen werden folgende Bedingungen zugrunde gelegt:
·  Die Anlage muss in betriebsfertigem Zustand übergeben werden
·  Die Anlage muss durch den örtlichen Energieversorger abgenommen sein
·  Erfüllung der Brandschutzvorschriften und Schallschutzforderungen
·  Zwei Mitarbeiter des Auftraggebers müssen in die Anlage eingewiesen sein
·  Die Revisionsunterlagen müssen vollständig vorliegen
·  Die Anlage muss durch einen staatl. anerkannten Sachverständigen abgenommen sein (Erstabnahmeprüfung gem. TPrüfVO NRW)
Funktioniert die Anlage nicht einwandfrei oder werden die garantierten Leistungen nicht erreicht, hat der
Auftragnehmer die notwendigen Verbesserungen zu seinen Lasten vorzunehmen.
Für die Beseitigung der bei der Abnahme erhobenen Beanstandungen wird eine angemessene Frist
eingeräumt, die nicht überschritten werden darf.

Der Auftraggeber behält sich vor, einzelne Anlagenteile vor Fertigstellung des Gesamtprojektes durch
Teilabnahme zu übernehmen, bzw. zu betreiben. Sollten weitere Teilabnahmen, Abnahmen und
Nachabnahmen gemäß der Prüfnorm erforderlich werden, so sind diese mit den o.a. Betriebs- und Funktionsprüfungen,
einschließlich Anfertigen der Protokolle auszuführen.

Sämtliche Kosten, die dem Auftraggeber und dessen Beauftragten durch zusätzliche Abnahmen bis zur
mangelfreien Abnahme der Gesamtleistungen durch den Bauherrn entstehen, sind vom ausführenden
Unternehmer zu tragen.

## Zusätzlicher Text
Zusätzliche technische Vorbemerkungen - Allgemein

Grundlagen des Leistungsverzeichnisses sind:

- Herstellervorschriften
- Landesbauordnung des jeweiligen Bundeslandes
- alle relevanten DIN- und EN-Normen bzw. Verbandsrichtlinien
- alle relevanten Sonderbauvorschriften
- VOB, Teil B und C
- Energieeinsparverordnung
- Brandschutzprüfung
- Klassifizierung nach DIN EN

Unterschreitungen der Leistungs- und Funktionsanforderungen der genannten Positionen sind
nicht zulässig. Maßgeblich für die Gleichwertigkeit sind die in den Langtexten angegebenen technischen
Funktionen bzw. Spezifikationen. Die Nachweise der Gleichwertigkeit sind mit dem Angebot einzureichen.

Leitfabrikate und Angaben des Bieters zu Produkten gleichwertiger Art

Zu den einzelnen Positionen sind in den dafür vorgesehenen Stellen durch den Bieter die erforderlichen Produkt- und Typenangaben vollständig zu machen.

Fehlen diese Angaben, so gilt bei Nennung eines Leitproduktes dieses als angeboten!

Ist kein Leitfabriakt bzw. -typ genannt, kann die Nichtangabe eines Produktes durch den Bieter zum Ausschluss von der Wertung führen!

Der Nachweis der Gleichwertigkeit ist bei den angebotenen Produkten zu erbringen, ggf. auch als Muster!

Wartungsvertrag

Ebenfalls ist diesem Angebot ein vollständig ausgefüllter Wartungsvertrag (einschließlich Arbeitskarten) beizufügen!

Der beigefügte Wartungsvertrag wird für die im Vertrag genannte Laufzeit bei der Wertung berücksichtigt. Dieser ist jedoch nicht automatisch Vertragsbestandteil und wird erst nach Fertigstellung und Abnahme separat beauftragt.

Liegt dieser Wartungsvertrag nicht oder nicht vollständig ausgefüllt dem Angebot zur Abgabe bei, so wird das gesamte Angebot von der Wertung ausgeschlossen!

## PV-Anlage mit Batteriespeicher
Datum: 17.06.2026

### 01 Photovoltaikanlage Hermann-van-Veen-Schule

*Hinweis: Informationen zum Gebäude und den örtlichen Gegebenheiten*
Adresse des Gebäudes:
Hermann-van-Veen-Schule
Voigtshofer Allee 27
41189 Mönchengladbach

[A] Anschlusspunkt
Der erzeugte Strom wird über den Netzverknüpfungspunkt im Technikraum im Keller (Netzverknüpfungspunkt) in das lokale Niederspannungsnetz des örtlichen Netzbetreibers eingespeist. In diesem Raum befindet sich der in Abbildung 1 abgebildete Niederspannungshauptverteilung (NSHV). Abbildung 2 zeigt den Zähler. Abbildung 3 zeigt die Installationszone der NSHV.

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
Abbildung 1: NSHV

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
Abbildung 2: Zähler

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
Abbildung 3: Installationszone NSHV

Eine möglicherweise systemseitig notwendige Unterverteilung sowie die weiteren Systemkomponenten werden im Technikraum im Keller installiert. Abbildung 4 zeigt die mögliche Installationszone der Systemkomponenten.

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
Abbildung 4: Installationszone der Systemkomponenten

Der Netzwerkanschluss (LAN-Anschluss) befindet sich im Technikraum im Keller. Abbildung 5 zeigt die mögliche Installationszone für den Netzwerkanschluss.

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
Abbildung 5: Installationszone Netzwerkanschluss

[B] Dachbeschaffenheit
Die geplante Photovoltaikanlage kann auf mehreren Flachdächern installiert werden, wie in Abbildung 6 dargestellt. Die Dachflächen 1 und 3 verfügen über eine Folieneindeckung, während die Dachfläche 2 mit einer Kieseindeckung versehen ist. Es stehen ca. 1470 m² an Installationsfläche auf 3 Dachflächen zur Verfügung.

Die Lastreserven für die Installation einer PV-Anlage betragen bis zu maximal 0,25 kN/m² bzw. 25 kg/m². Es ist ein Nachweis über die Systemstatik erforderlich und dem Angebot beizulegen.

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
Abbildung 6 : Drohnenaufnahme mit markierten Dachflächen, die belegt werden sollen

[B.1] Dachfläche
Die Dachfläche 1 ist nach Süden ausgerichtet. Abbildung 7 zeigt die Dachfläche. Es stehen ca. 700 m² an Installationsfläche auf dem Dach zur Verfügung. Die Dachneigung beträgt ca. 3°. Die Dachhaut ist aus Folie PVC. Abbildung 8 zeigt eine mögliche Modulbelegung. Die Traufhöhe beträgt ca. 6 m, die Trauflänge beträgt ca. 26 m.

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
Abbildung 7: Drohnenaufnahme Dachfläche

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
Abbildung 8: Mögliche Modulbelegung

Die Dachfläche hat folgende Störflächen:
·  Blitzableiter
·  Oberlichter
·  Lüftungsauslässe

[B.2] Dachfläche
Die Dachfläche 2 ist nach Süden ausgerichtet. Abbildung 9 zeigt die Dachfläche. Es stehen ca. 350 m² an Installationsfläche auf dem Dach zur Verfügung. Die Dachneigung beträgt ca. 3°. Die Dachhaut ist aus Kies. Abbildung 10 zeigt eine mögliche Modulbelegung. Die Traufhöhe beträgt ca. 3 m, die Trauflänge beträgt ca. 18 m.

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
Abbildung 9: Drohnenaufnahme Dachfläche

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
Abbildung 10: Mögliche Modulbelegung

Die Dachfläche hat folgende Störflächen:
·  Blitzableiter
·  Rauch-Wärme-Abzugsanlage
·  Lüftungsauslässe

[B.3] Dachfläche
Die Dachfläche 3 ist nach Süden ausgerichtet. Abbildung 11 zeigt die Dachfläche. Es stehen ca. 420 m² an Installationsfläche auf dem Dach zur Verfügung. Die Dachneigung beträgt ca. 3°. Die Dachhaut ist aus Folie PVC. Abbildung 12 zeigt eine mögliche Modulbelegung. Die Traufhöhe beträgt ca. 3 m, die Trauflänge beträgt ca. 3 m.

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
Abbildung 11: Drohnenaufnahme Dachfläche

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
Abbildung 12: Mögliche Modulbelegung

Die Dachfläche hat folgende Störflächen:
·  Blitzableiter
·  Lüftungsauslässe

[C] Kabelführung
Die Kabelführung von den montierten PV-Modulen zum Installationsort der weiteren Systemkomponenten soll außen, Fassadenverlegung umgesetzt werden. Abbildung 13 zeigt die geplante Kabelführung.

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
Abbildung 13: geplante Kabelführung

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
Abbildung 13.1: Kabelführung DC außen

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
Abbildung 13.2: Kabelführung DC außen

Der Hauseintritt wird überirdisch erfolgen.
Es sind geringfügige Erdarbeiten notwendig.
Es sind keine Wanddurchbrüche notwendig.

Abbildung 14 zeigt die geplante Kabelführung innen ab Eintritt in das Gebäude zum Installationsort der weiteren Systemkomponenten. Es ist zu erwarten, dass ein Wanddurchbruch im Gebäude gemacht werden muss.

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
Abbildung 14.1: Kabeldurchführung DC innen

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
Abbildung 14.2: Kabeldurchführung DC innen

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
Abbildung 14.3: Kabeldurchführung DC innen

[D] Netz- und Anlagenschutz (NA-Schutz)
Der NA-Schutz ist normgerecht gemäß VDE-AR-N 4105 am Netzübergabepunkt zu installieren. Aus Sicht der PV-Anlage liegt dieser in der Regel an der dem Hausanschlusskasten nächstgelegenen Verteilung.
Sofern ein Wechselrichter mit integrierter Abschaltfunktion eingesetzt wird, kann dieser in Kombination mit einem zertifizierten externen NA-Schutzgerät verwendet werden. Voraussetzung hierfür ist, dass Wechselrichter und NA-Schutzgerät ausdrücklich vom Hersteller für diese Anwendung freigegeben und zertifiziert sind.
Die entsprechende Herstellerdokumentation ist der Ausführung zwingend zugrunde zu legen.
Eine Wirkverbindung zwischen dem NA-Schutzgerät und dem Wechselrichter ist technisch herzustellen und nachzuweisen.
Dabei sind die brandschutztechnischen Anforderungen der jeweiligen Liegenschaft zwingend zu beachten, insbesondere bei der Leitungsverlegung durch Flucht- und Rettungswege oder brandgeschützte Bereiche.
Die korrekte und normkonforme Ausführung obliegt dem beauftragten, eingetragenen Elektrofachbetrieb.

#### 01.01 Material

**01.01.0010 Photovoltaikmodule**
Solarmodul mit Anschlusskabel und Stecker.
Es muss durch den AN sichergestellt werden, dass die Module kompatibel mit dem verwendeten Wechselrichter und dem Energiespeicher sind.
·  Anlagengröße: 99.9 kWp
·  Nennleistung min. 430 W (0/+10 % Leistungstoleranz)
·  Farbe der Module und Rahmen: Schwarz
·  Zertifizierung: IEC 61215, IEC 61730, UL 61730, TÜV-Zertifizierung, CE
·  Zertifiziert für folgende Belastungen: Windlast (2400 Pascal) und Schneelast (5400 Pascal)
·  Mindestwirkungsgrad von 20 %
·  Temp.-Koeffizient ≤ 0,3 %
·  Einsatzbereich -40 bis +80 °C
·  Leistungstoleranz < 3 %
·  NOCT/STC max. -25 %
·  Schutzklasse II
·  25 Jahre Produktgarantie durch den Hersteller
·  30 Jahre lineare Leistungsgarantie durch den Hersteller mit garantierter Restleistung nach 30 Jahren: mind. 85 % P_nenn
·  Die Module müssen die Anforderungen der REACH-Verordnung (EG) Nr. 1907/2006 und der RoHS-Richtlinie 2011/65/EU erfüllen. Nachweise sind auf Anforderung vorzulegen.
Das technische Datenblatt der Module ist dem Angebot anzuhängen.

Fabrikat und Typ''....................................................''
Vom Bieter einzutragen
Menge: 99,900 kWp

**01.01.0020 Montagesystem**
Unterkonstruktion für die Installation der Photovoltaikmodule auf dem vorgegebenem Dachtyp
·  Anlagengröße: 99.9 kWp
·  Farbe der Schienen: frei wählbar
·  korrosionsbeständigkeit
·  Wind-/Schneelastnachweis
·  sichere Wartungszugänglichkeit
·  10 Jahre Garantie
·  Das Montagesystem muss den Anforderungen der CBAM-Verordnung (EU) 2023/956 entsprechen
Die Lastreserven für die Installation einer PV-Anlage betragen bis zu maximal 0,25 kN/m² bzw. 25,49 kg/m². Es ist ein Nachweis über die Systemstatik erforderlich und dem Angebot beizulegen.
Menge: 99,900 kWp

**01.01.0030 Wechselrichter**
Solar-Wechselrichter für die Einspeisung von Solarstrom. Es muss durch den AN sichergestellt werden, dass der Wechselrichter auf die verwendeten Photovoltaikmodule und den Energiespeicher sowie auf die einzuhaltende Eigenverbrauchsquote abgestimmt ist. Zudem muss zwingend die lückenlose Kompatibilität mit dem geforderten Anlagenmonitoring (siehe Pos. 01.01.0140) gegeben sein.
Die Anzahl der Wechselrichter hängt vom Belegungsplan ab. Dieser ist dem Angebot anzuhängen.

Schnittstellen:
·  WLAN und / oder Ethernet
·  Monitoring Portal ohne zusätzlichen Datenlogger
·  Webbasierte Benutzeroberfläche

Weitere Merkmale:
·  Digitale Eingänge zur Erfüllung von Netzsystemdienstleistungen durch eine digitale Signalquelle
Allgemeines:
·  Betriebstemperaturbereich: -20 bis +55 °C
·  Anforderung: aktuelle VDE-AR-N 4105 / 4110 + TAB, IEC 62109, IEC 61000, IEC 61727, EU-Richtlinien LVD (Low Voltage Directive) und EMC (Electromagnetic Compatibility) sowie die aktuell gültigen Netzanschlussbedingungen des örtlichen Netzbetreibers (NEW)
·  Eine gültige ZEREZ-ID ist dem Angebot beizulegen
·  Erdschluss- und Isolationsüberwachung
·  DC-Trennschalter
·  Der Wechselrichter soll die Möglichkeit einer modulnahen Schnellabschaltung (Rapid Shutdown) unterstützen
·  Schutzart: IP65
·  ηEU > 95 %
·  Garantie: 10 Jahre Herstellergarantie
Das technische Datenblatt des Wechselrichters ist dem Angebot anzuhängen.

Fabrikat und Typ''....................................................''
Vom Bieter einzutragen
Menge: 1,000 Psch

**01.01.0040 Energiespeichersystem**
Es muss durch den AN sichergestellt werden, dass das Energiespeichersystem kompatibel mit den verwendeten Photovoltaikmodulen, dem Wechselrichter sowie dem geforderten Anlagenmonitoring (siehe Pos. 01.01.0140) ist. Das Energiespeichersystem unterliegt als steuerbare Verbrauchseinrichtung gemäß § 14a EnWG der Teilnahmepflicht an der netzorientierten Steuerung. Der AN hat:
·  die Anmeldung als steuerbare Verbrauchseinrichtung beim zuständigen Netzbetreiber (NEW) vorzunehmen,
·  eine technische Steuerungseinrichtung (FNN-Steuerbox oder EMS über digitale Schnittstelle) nach Vorgabe des VNB zu installieren,
·  die erforderlichen Daten- und Steuerleitungen vom Netzanschlusspunkt bzw. Smart-Meter-Gateway bis zum Energiespeicher zu verlegen,
·  den Umfang der Leistungsverringerung der steuerbaren Verbrauchseinrichtung zu dokumentieren,
die Modulwahl (Modul 1, 2 oder 3 gemäß BNetzA-Festlegung BK8-22/010-A) mit dem AG abzustimmen.
·  Die Kosten für die vorbereitenden Installationsarbeiten und die Steuerungstechnik sind in die Einheitspreise einzukalkulieren.

Allgemeine Daten
·  max. Systemwirkungsgrad inkl. Batterie (%): > 90
·  AC-Kurzschlussfest /Erdschlussüberwachung: ja / ja
·  Zulassungen: VDE-AR-N 4105:2026-03, VDE V 0124-100:2020-06, TOR Erzeuger, OVE-Richtlinie R25:2020-03-01, CE, UL (sofern vorhanden), UN38.3, OVE E 8101:2019-01-01, DIN EN 62619
·  Datenschnittstelle: RS485, Modbus (RTU/TCP), Ethernet/IP, CAN. Optional: RS232, USB
·  Eine gültige ZEREZ-ID für den Batteriespeicher ist dem Angebot beizulegen
·  Energiemanagement: integriert
·  Zeitersatzwertgarantie: ja
·  LFP festschreiben
·  Entladetiefe (DoD): ≥ 90 %
·  DC-System bevorzugt
·  Zyklenlebensdauer ≥ 4.000
·  Temperaturbereich -10 bis +50 °C
·  Temperaturmanagementsystem
·  Aufstellort: Außenbereich
·  Schutzart mind. IP55
·  optional Notstrom-/Off-Grid-Funktion
·  deutschsprachige Garantieabwicklung / Support: Der Gerichtsort bei Garantieansprüchen liegt in Deutschland. Der Hersteller des Batteriespeichers hat Informationen über das Recycling und die fachgerechte Entsorgung der Batteriemodule am Ende ihrer Lebensdauer bereitzustellen. Diese sind der Dokumentation beizufügen.
Speicherung
·  Nutzbare Batteriekapazität: 50 kWh (0/+10 % Leistungstoleranz)
·  Batteriekapazitätsgarantie: 10 Jahre auf 80 % der nutzbaren Batteriekapazität
·  Einspeisung frei wählbar zwischen 0 % (non EEG-Betrieb) und 100 %
Das technische Datenblatt des Energiespeichersystems ist dem Angebot anzuhängen.

Fabrikat und Typ''....................................................''
Vom Bieter einzutragen
Menge: 50,000 kWh

**01.01.0050 Erdung / Potenzialausgleich**
Erdungskabel und Kabelschuhe für Potentialausgleichsbrücken des Solargestells und den Anschluss an die Haupterdungsschiene sowie der Anlage entsprechende Erdungs-/Solarkabel. Erder, die mit dem Erdreich Kontakt haben, müssen in korrosionsbeständigen Leitern (Edelstahl, V4A) ausgeführt werden.
Menge: 1,000 Psch

**01.01.0060 Solarkabel**
Lieferung und fachgerechte Verlegung der Solarkabel zur elektrischen Verbindung der Solarmodule mit den Systemkomponenten (Wechselrichter und Energiespeicher). Dies umfasst sowohl das benötigte Kabelmaterial als auch das Montagezubehör für die sachgemäße Verlegung.

Die Entscheidung über die Verwendung von DC- oder AC-Kabeln richtet sich nach dem spezifischen Wechselrichtersystem der Anlage (z.B. Stringwechselrichter oder Modulwechselrichter).

Die Abrechnung erfolgt nach tatsächlich verlegter Länge in Metern.
Menge: 3000,000 m

**01.01.0070 AC-Verlegeleitung**
Lieferung und fachgerechte Verlegung der AC-Kabel vom Wechselrichter bis zum definierten Anschlusspunkt gemäß den geltenden Normen. Die Verlegung erfolgt auf vorhandenen oder neu zu installierenden Trassen, Kabelkanälen oder Schutzrohren, inklusive der erforderlichen Befestigungsmaterialien, Zugentlastungen und Kennzeichnungen.
·  Dimensionierung der Kabel entsprechend der Leistung des Wechselrichters und der Leitungswege
·  Einhaltung der Spannungsfall- und Erwärmungsgrenzen gemäß VDE-Vorschriften
·  Verbindung und Anschlüsse gemäß den Vorgaben des Netzbetreibers
Die Kosten sind pro verlegtem Meter anzugeben.
Menge: 20,000 m

**01.01.0080 Stecker zur Verkabelung der Solarmodule**
Stecker zur Verkabelung der Solarmodule mit den Wechselrichtern.
(+) (-)
Die Anzahl der Stecker zur Anbindung der Solarmodule orientiert sich an der Modulanzahl und ist durch den Auftragnehmer zu bestimmen.
Menge: 1,000 Psch

**01.01.0090 AC-seitiger Überspannungsschutz**
AC-seitigen Überspannungsschutz als Kombiableiter Typ 1+2 gemäß VDE 0100-443, VDE 0100-543 und VDE 0100-712 liefern und einbauen. Der Überspannungsschutz ist mit einem potentialfreien Hilfsschalter für die Fernmeldung an das Monitoring-System auszustatten.
Menge: 1,000 Psch

**01.01.0100 DC-seitiger Überspannungsschutz**
DC-seitiger Überspannungsschutz gemäß VDE 0100-443, VDE 0100-543 und VDE 0100-712 liefern und einbauen. Für jeden MPP-Tracker pro Wechselrichter wird ein DC-Überspannungsschutz unmittelbar vor oder nach dem Gebäudeeintritt installiert. Die genaue Anzahl der DC-ÜSS hängt von der Auslegung bzw. dem Stringplan des Anbieters ab.
Menge: 1,000 Psch

**01.01.0110 Wandlermessung**
Lieferung, Montage und betriebsfertiger Anschluss einer Wandlermessung zur Erfassung der Einspeiseleistung der Photovoltaikanlage gemäß den technischen Anschlussbedingungen (TAB) des zuständigen Verteilnetzbetreibers.
Die Wandlermessung ist entsprechend den Vorgaben des Netzbetreibers sowie den geltenden VDE-Bestimmungen auszuführen und umfasst insbesondere folgende Leistungen:
·  Lieferung und Installation geeigneter Stromwandler einschließlich Befestigungssystem
·  Lieferung und Einbau von Wandlerprüfklemmen bzw. Prüfklemmleisten
·  Erforderliche Verdrahtung zwischen Stromwandlern, Prüfklemmleiste und Zählerplatz
·  Integration der Messung in den vorhandenen oder neu zu installierenden Zählerschrank bzw. Messschrank
·  Vorbereitung des Zählerplatzes für den späteren Einbau des Einspeisezählers durch den Netzbetreiber
·  Beschriftung der Mess- und Wandlerkreise gemäß den geltenden Vorschriften
Die Dimensionierung der Stromwandler (z. B. Primärstrom, Übersetzungsverhältnis) hat entsprechend der maximalen Einspeiseleistung der Anlage sowie gemäß den Anforderungen des Netzbetreibers zu erfolgen.
Lieferung einschließlich aller erforderlichen Montage-, Anschluss- und Befestigungsmaterialien sowie sämtlicher Nebenleistungen für eine betriebsfertige Installation.
Menge: 1,000 Stk

**01.01.0120 Anlagenmonitoring**
Lieferung und Installation von geeigneten Überwachungseinrichtungen und Energiemanagementsystemen (zur Leistungssteuerung und Fernkonfiguration) inkl. dem dazu notwendigen Zubehör (Kommunikationsmodule, Leistungsmesser o.ä.) zur Messung und Übertragung von Verbrauchs- und Nutzungsdaten. Als technischer Standard und Referenzsystem (Leitfabrikat) ist das System „Plexlog PL500+“ (oder ein in Funktion, Leistung und Schnittstellenkompatibilität vollumfänglich gleichwertiges System) zugrunde zu legen.

Technische Spezifikationen:
·  Echtzeitüberwachung
·  Störmeldungen
·  Historie / Trendanalyse
·  Fernzugriff
·  Exportfunktion
·  BACnet IP oder Modbus TCP
·  Datensicherheit
·  GLT-Anbindung
·  Wetterdatenintegration
·  Benutzerfreundliche Oberfläche: Ein intuitives und übersichtliches Design, das es Nutzern ermöglicht, Informationen schnell zu erfassen
·  Kompatibilität: Das Monitoring-System muss mit dem Energiemanagement Plexlog PL500+ kompatibel sein

Fabrikat und Typ''....................................................''
Vom Bieter einzutragen
Menge: 1,000 Stk

**01.01.0130 Mess- und Regelungstechnik**
Die Mess- und Regelungstechnik ist in Abhängigkeit der Anlagengröße und entsprechend den gültigen TAB des zuständigen Netzbetreibers und unter Berücksichtigung der VDE-AR-N 4100 und VDE-AR-N 4105 zu realisieren.
Menge: 1,000 Psch

**01.01.0140 Klein-, Befestigungs- und Verdrahtungsmaterial**
Menge: 1,000 Psch

**01.01.0150 Digitalanzeige für Solarstrom**
Lieferung und Installation eines großformatigen Anzeigedisplays zur Anlagenvisualisierung im Innenbereich.
Einschließlich fachgerechter Verkabelung auf der AC-Seite sowie Herstellung der erforderlichen Datenverbindung. Die Digitalanzeige muss dabei vollständig kompatibel mit dem zentralen Energiemanager (siehe Pos. 01.01.0140) sein. Montage im Innenbereich des Gebäudes an geeigneter, vom Auftraggeber freigegebener Stelle.
Schutzart: IP 65
Anzeigen von 3 Werten
·  Leistung Watt (5-stellig)
·  Gesamtertrag kWh (6-stellig)
·  CO2-Einsparung kg (6-stellig)
Menge: 1,000 Stk

**01.01.0160 Feuerwehrnotschalter**
PV-Feuerwehrhandschalter außen und Abschalteinheit für Trennung der Strings nach Eintritt ins Gebäude liefern und installieren.
·  Beim Entriegeln der Abschaltung wird die Photovoltaikanlage wieder automatisch eingeschaltet, sodass kein zusätzlicher manueller Aufwand notwendig ist
Menge: 1,000 Stk

**01.01.0170 Energieversorgung Feuerwehrnotschalter**
Energieversorgungskabel zur Verwendung im Freien, in der Erde, im Wasser, in Innenräumen, Kabelkanälen, für Kraftwerke, Industrie und Schaltanlagen sowie in Ortsnetzen, wenn mechanische Schäden nicht zu erwarten sind. Max. Betriebstemperatur 70 °C.
Menge: 20,000 m

**01.01.0180 Datenkabel Feuerwehrnotschalter**
Datenkabel CAT 7 liefern und installieren
Menge: 20,000 m

**01.01.0190 Zentraler Netz- und Anlagenschutz**
Liefern und installieren eines NA-Schutzes gemäß VDE-AR-N 4105 am Netzübergabepunkt.
Herstellung der Wirkverbindung zum Wechselrichter inkl. Berücksichtigung der brandschutztechnischen Anforderungen bei der Leitungsverlegung.
Nur zertifizierte, vom Hersteller freigegebene Komponenten verwenden.
Ausführung durch Elektrofachbetrieb, inkl. Nachweisführung.
Menge: 1,000 Psch

#### 01.02 Installation und Dokumentation

**01.02.0010 Baustelleneinrichtung**
Leistungsbeschreibung:
Einrichtung der Baustelle zur ordnungsgemäßen und sicheren Durchführung der Montagearbeiten der Photovoltaikanlage.
Hierzu gehören insbesondere:
·  Bereitstellung, Aufbau und Unterhaltung der erforderlichen Baustelleneinrichtungen (z. B. Lagerfläche, Montagefläche, Absperrungen, Schutzeinrichtungen).
·  Einrichtung und Unterhaltung der Baustellenzufahrt.
·  Aufstellung und Unterhaltung notwendiger Sicherheitseinrichtungen gemäß den geltenden Unfallverhütungsvorschriften.
·  Entsorgung von Verpackungsmaterialien und Abfällen.
·  Räumung und Wiederherstellung der Flächen nach Abschluss der Arbeiten.
Besondere Hinweise:
Die Baustelleneinrichtung ist auf die örtlichen Gegebenheiten abzustimmen. Nach Beendigung der Arbeiten sind sämtliche Einrichtungen vollständig und fachgerecht zu entfernen und der ursprüngliche Zustand wiederherzustellen.
Menge: 1,000 Psch

**01.02.0020 Montage der Solarkomponenten (Dachseitig)**
·  Montage der gelieferten Unterkonstruktion
·  Verlegung der Solarkabel auf dem Dach bis zum Hauseintritt
·  Anbringen der Stecker (+ / -) für die Verbindung der Strings
·  Anbringen der Erdungsbrücken am Montagesystem
·  Dacheinführung der Solar- und Erdungskabel ins Gebäude und die Endmontage der Solarmodule auf die Unterkonstruktion.
·  Verschließen von geöffneten / durchbrochenen Innen- und Außenwänden inklusive der entsprechenden Verschottung zur Wiederherstellung des vorherigen Brandschutzes
Menge: 1,000 Psch

**01.02.0030 Elektrischer Anschluss & Montage der Systemkomponenten an den Netzverknüpfungspunkt**
·  Anschluss und Installation des Wechselrichters und des Energiespeichersystems
·  Installation in der Hauptverteilung mit Schutzschaltern, Stromkreisautomaten und Stromkreisleitungen zu den Wechselrichtern. Montage, Verschaltung und Installation der Wechselrichter Kabel für Potenzialausgleich an einer Haupterdungsschiene
·  Einbindung der PV-Anlage in die bestehende Blitzschutzanlage
·  Installation der notwendigen Mess- und Regelungstechnik
·  Trennung der notwendigen Installationen inkl. Anschluss in der Hauptverteilung und den inkludierten Leistungen der zuvor aufgeführten Komponenten
Menge: 1,000 Psch

**01.02.0040 Dokumentation**
Die Dokumentation (Revisionsunterlagen) ist jeweils 1-fach in Papierform und 1-fach auf einem USB-Speicherstick gemäß den Vorbemerkungen zusammenzustellen.
·  Aufstellungs- und Montagepläne
·  Beschreibung und Bedienungsanweisung für alle Geräte und zur Gesamtanlage
·  Typen-, Einheiten- und Anlagenzertifikate
·  vollständige technische Dokumentation in deutscher Sprache
·  Wartungspläne
·  Monitoring-Berichte
·  Sicherheitsdokumentation
·  Schulungsunterlagen
·  Revisionsunterlagen mit Änderungen
·  Sicherheitsdokumentation mit Notfallplänen: Verfahren und Ansprechpartner im Falle eines technischen Störfalls, einschließlich Handlungsanweisungen bei Brand, Überschwemmung oder Netzausfall
·  Ertragsprognosen: Berechnungen der erwarteten Ertragsentwicklung über die Lebensdauer der PV-Anlage (mindestens 25 Jahre)
Recycling- und Entsorgungskonzept: Informationen über die fachgerechte Entsorgung und das Recycling aller wesentlichen Anlagenkomponenten am Ende ihrer Lebensdauer
·  vollständige Herstellerdatenblätter
Menge: 1,000 Psch

**01.02.0050 Netzanmeldung und MaStR-Registrierung**
Der Auftragnehmer übernimmt sämtliche erforderlichen Antrags-, Abstimmungs- und Meldeverfahren im Zusammenhang mit der Netzeinspeisung der Photovoltaikanlage. Hierzu zählen insbesondere:
·  die Durchführung der Netzverträglichkeitsprüfung bzw. Anmeldung beim zuständigen Netzbetreiber einschließlich Einreichung aller erforderlichen Unterlagen,
·  die Koordination und Abstimmung mit dem Netzbetreiber bis zur erteilten Einspeisezusage,
·  die Fertigmeldung der Anlage gemäß den Vorgaben des Netzbetreibers,
·  die Registrierung der Erzeugungsanlage sowie des Batteriespeichers im Marktstammdatenregister (MaStR) der Bundesnetzagentur,
·  die Übermittlung der ZEREZ-IDs aller relevanten Komponenten (Wechselrichter, Batteriespeicher) an den zuständigen Netzbetreiber im Rahmen des Netzanschlussverfahrens,
·  die Übergabe sämtlicher Nachweise und Bestätigungen an den Auftraggeber,
·  die Koordination mit dem zuständigen Messstellenbetreiber zur Ausstattung des Zählplatzes mit einem intelligenten Messsystem (iMSys / Smart-Meter-Gateway), sofern noch nicht vorhanden, einschließlich der Herstellung der technischen Voraussetzungen am Zählerfeld.
Alle Gebühren und Kosten, die in diesem Zusammenhang anfallen, sind mit dieser Leistung abgegolten.
Menge: 1,000 Psch

#### 01.03 Gerüststellung

**01.03.0010 Gerüstturm**
Leitergangsturm nach den Erfordernissen der Bau-BG und den derzeit gültigen UVV liefern, aufbauen und vorhalten. Nach Beendigung der Arbeiten und der Abnahme des AG`s wieder demontieren und abfahren.

Die Kosten sind je Steigmeter anzugeben.
Menge: 21,000 m

#### 01.04 PV-Unterverteilung

**01.04.0010 PV-Unterverteilung**
Liefern, montieren und betriebsfertig anschließen einer separaten Unterverteilung für die Photovoltaikanlage, sofern die vorhandene elektrische Verteilung vor Ort nicht über ausreichende Platzreserven für die Aufnahme der erforderlichen PV-Schutz- und Schaltgeräte verfügt.
Menge: 1,000 Stk

#### 01.05 Erdung / Potenzialausgleich

**01.05.0010 Erdspieß**
Lieferung, Anschluss und Installation von einem Erdspieß zur Erdung der Photovoltaikanlage.
Die Länge des Spießes soll mindestens 1,5 Meter betragen.

Die Ausführung dieser Position erfolgt ausschließlich dann, wenn durch eine Erdungsmessung nachgewiesen wird, dass der erforderliche Mindesterdungswiderstand gemäß den geltenden Normen nicht erreicht bzw. unterschritten wird.

Die Prüfung und Messung des Erdungswiderstandes ist vor Ausführung dieser Position durchzuführen und zu dokumentieren. Nur bei nachgewiesener Unterschreitung des geforderten Mindestwiderstandswertes wird diese Position zur Ausführung freigegeben und vergütet.

Abrechnung erfolgt nach tatsächlichem Aufwand bei nachgewiesener Notwendigkeit.
Menge: 1,000 Psch

#### 01.06 Stundenlöhne

**01.06.0010 Meisterstunden**
Meisterstunden für Rangier-, Verlege- und unvorhersehbare Arbeiten.

Abrechnung ausschließlich nach tatsächlichem Aufwand auf Nachweis (Stundenzettel/Rapport) und nur nach vorheriger Anweisung und Freigabe durch den Auftraggeber (AG)
Menge: 10,000 Std

**01.06.0020 Monteurstunden**
Monteurstunden für Rangier-, Verlege- und unvorhersehbare Arbeiten.

Abrechnung ausschließlich nach tatsächlichem Aufwand auf Nachweis (Stundenzettel/Rapport) und nur nach vorheriger Anweisung und Freigabe durch den Auftraggeber (AG)
Menge: 10,000 Std

**01.06.0030 Auszubildenden- / Helferstunden**
Auszubildenden- / Helferstunden für Rangier-, Verlege- und unvorhersehbare Arbeiten.

Abrechnung ausschließlich nach tatsächlichem Aufwand auf Nachweis (Stundenzettel/Rapport) und nur nach vorheriger Anweisung und Freigabe durch den Auftraggeber (AG)
Menge: 10,000 Std

USt %: 0,00
